# PV-Anlage Fahrzeughalle Bauhof
Angebotsaufforderung (GAEB DA XML 3.3, DA83)
Projekt: 2026-6
Währung: EUR
Erstellt mit: GXML Toolbox V3.3 R20220330, ORCA AVA 27 27.00.00, 07.10.2026

## Allgemeine Vorbemerkungen
Allgemeine Vorbemerkungen

1. Angebotsgrundlage

Grundlage für Angebot, Auftrag und Ausführung sind:

- das Leistungsverzeichnis mit den Vorbemerkungen
- VOB / B und C
- die einschlägigen DIN-Vorschriften
- die anerkannten Regeln der Technik
- die Allgemeinen Technischen Vertragsbedingungen für die Ausführung von Bauleistungen (ATV).
- die Verarbeitungsvorschriften der Hersteller
jeweils in ihrer neuesten Fassung.

2. Dem Auftragnehmer werden zur Verfügung gestellt:

2.1. Lager- und Arbeitsplätze

sind in Abstimmung mit der Bauleitung auf dem Grundstück in ausreichendem Umfang vorhanden. Die evtl. erforderliche Anmietung von öffentlichen oder privaten Flächen außerhalb des Baugrundstücks als Lager- und Arbeitsplätze und alle damit verbundenen Kosten sind vom Auftragnehmer selbst zu tragen. Dies ist bei der Preisermittlung zu berücksichtigen.

2.2.Verkehrswege innerhalb des Baugeländes

Vorh. Pflaster und Asphalt

2.3.Wasser-, Strom- und sonstige Anschlüsse

Wasser: auf dem Grundstück bzw. am Objekt vorhanden
Strom:  auf dem Grundstück bzw. am Objekt vorhanden
Bau-WC:  auf dem Grundstück bzw. am Objekt vorhanden

3. Einheitspreise

Die Einheitspreise verstehen sich als Festpreise, auf die eventuell Lohn- und Materialpreiserhöhungen keinen Einfluss haben. Sie stehen für fix und fertige, sach-, fach- und DIN-gerechte Ausführung einschließlich aller Nebenarbeiten, Lieferung bester Materialien, soweit nicht andere Vereinbarungen getroffen wurden. Weiterhin sind darin enthalten Ausbau, Abtransport und Entsorgung aller abgängigen Materialien sowie Strahl- und Ausbruchgut. Der Auftraggeber behält sich vor, einzelne Titel bzw. Positionen ganz oder teilweise aus dem Angebot herauszunehmen oder anderweitig zu vergeben.

4. Baustoffe und Materialien

Alle verwendeten Baustoffe und Materialien müssen frei von schädlichen Stoffen und umweltverträglich sein.
Geltende DIN-Normen und Vorschriften sind zu beachten.

Bei der Verarbeitung sind die jeweiligen Herstellervorschriften zu beachten.

Die Zulassung und die Verarbeitungsrichtlinien des Herstellers müssen dem Verarbeiter auf der Baustelle vorliegen. Bei der Verarbeitung sind die allgemein anerkannten Regeln der Technik sowie die jeweiligen Normen und Richtlinien in ihrer neuesten gültigen Fassung zu beachten.

Bei dieser Ausschreibung wird zur Bedingung gemacht, dass keine Baustoffe verwendet werden, die:

- asbesthaltig sind,
- vollhalogenierte oder teilhalogenierte Fluorchlorkohlenwasserstoffe (FCKW. HFCKW) enthalten oder unter Verwendung dieser Stoffe hergestellt wurden.
- UF-Montageschaum (Harnstoff-Formaldehyd-Schaumkunststoff) und Baustoffe, deren Ausgleichskonzentration für Formaldehyd 0,05 ppm (parts per million; 1ppm = 1,0 mg/cbm) im Prüfraum überschreiten.

Sollten vertragswidrige Werkstoffe und Materialien eingesetzt worden sein, so sind die ausgeführten Arbeiten zurückzubauen und kostenlos entsprechend dem Auftrag zu erneuern.

5. Entsorgung

Beim Ausbau und bei der Entsorgung von Bauteilen aller Art ist insbesondere auf Asbest- beziehungsweise KMF-haltige Materielien zu achten. Die Leistung ist einschl. Demontage und fachgerechter Entsorgung nach TRGS 519 / 521 zu kalkulieren. Unerwartetes Antreffen von asbesthaltigen Materialien ist dem Auftraggeber schriftlich anzuzeigen und entsprechende Sicherungsmaßnahmen nach TRGS 519 einzuleiten. Die Maßnahme ist rechtzeitig, jedoch spätestens 2 Wochen vor Beginn der Arbeiten, beim zuständigen Gewerbeaufsichtsamt gemäß den Richtlinien der TRGS 519 anzukündigen. Eine Kopie der Unterlagen und der Abfallentsorgungsnachweis sind umgehend dem Auftraggeber vorzulegen. Daneben verpflichtet sich der Arbeitgeber zur Einhaltung der allgemein anerkannten Regeln der Technik, insbesondere aller EU-Vorschriften, aller DIN-Vorschriften, aller einschlägigen Gewerbe- und Brandschutzbestimmungen, aller öffentlich-rechtlichen Vorschriften zum Umweltschutz und zur Arbeitssicherheit, aller öffentlich-rechtlichen Gesetze, Verordnungen und sonstigen Vorschriften des Bundes, der Länder und er sonstigen öffentlich-rechtlichen Körperschaften, wie z.B. das Kreislaufabfallgesetz, die Nachweisverordnung, des Abfallverzeichnis, das Bundesimmissionsschutzgesetz, die Verordnung zur Überwachung von nicht gefährlichen Abfällen mit persistenten organischen Schadstoffen und zur Änderung der Abfallverzeichnis-Verordnung und die entsprechenden Verordnungen und Durchführungsvorschriften, die Bauordnung des Landes und die ergänzenden Durchführungsvorschriften.

6. Ausführungsfristen

Die in der Ausschreibung angegebenen Termine sind voraussichtliche Ausführungstermine, die endgültigen Bauzeiten werden bei Auftragsvergabe im Bauvertrag festgehalten. Die einzelnen Arbeiten, die im Leistungsverzeichnis in Titeln zusammengefasst sind, kommen nicht gleichzeitig bzw. hintereinander zu Ausführung. Mit Arbeitsunterbrechungen ist also zu rechnen.

7. Nebenleistungen und Ausführungen, die nicht gesondert
  vergütet werden:

- Einrichten und Räumen der Baustelle
- Anliefern, Vorhalten und Abfahren der Baustelleneinrichtung für sämtliche in der Ausschreibung enthaltenen Leistungen, sowie aller weiteren Hilfsmittel und Werkzeuge z.B. Baumaschinen, Krananlagen, Geräte, Schalung, Gerüste, Lager-Aufenthaltscontainer etc. sofern die Baustelleneinrichtung im Leistungsverzeichnis nicht gesondert aufgeführt ist.
- Alle Leistungen sind einschl. Lieferung, Abladen, Montage und Transport zum Einbauort anzubieten, es sei denn im Leistungsverzeichnis ist ausdrücklich etwas anderes beschrieben worden.
- Bauschutt und alle aus den Gebäuden abzubauenden oder abzubrechenden Baustoffe und anfallenden Materialien sind, soweit nicht anders bestimmt, auf eigene Kosten zu entsorgen.
- Sicherungsmaßnahmen für die eigenen Mitarbeiter, aus Leitern, Fahr- und Zusatzgerüsten, Sicherheitsleinen bzw. persönliche Anschnallhilfen und Absperrmaßnahmen für sämtliche in der Ausschreibung enthaltenen Leistungen.
- Eine Grobreinigung ist wöchentlich vorzunehmen. Sollte die Grobreinigung nicht durchgeführt werden, behält sich die örtliche Bauleitung nach einmaliger Aufforderung und ohne weitere Ankündigung vor,eine Fremdfirma mit dieser Arbeit zu beauftragen. Die Kosten trägt der Verursacher in vollem Umfang.
- Dem Auftragnehmer obliegt die ständige Reinigung der durch seine Arbeiten verschmutzten Straßen und Zuwegungen. Die Aufforderung hierzu erfolgt mündlich.

8. Abnahme (zu § 12 VOB/B)

Die Abnahme ist vom AN zu beantragen und hat stets förmlich zu erfolgen. Eine frühere Benutzung oder Inbetriebnahme durch den AG oder andere Gewerke hat nicht die Wirkung einer förmlichen rechtsgeschäftlichen Abnahme. Für später unzugängliche Teile hat der AN den AG rechtzeitig zur gemeinsamen Feststellung der Leistung aufzufordern. Die Leistungsfeststellung hat nicht die Wirkung einer rechtsgeschäftlichen Abnahme nach Fertigstellung, jedoch kann der AN für später unzugängliche Teile eine Teilabnahme verlangen.

## Anlagen- und Baubeschreibung
Anlagen- und Baubeschreibung

Auf dem Trapetzblechdach der Fahrzeughalle des Bauhofes der Stadt Hildesheim
Mastbergstraße 13, 31137 Hildesheim, soll eine Photovoltaik-Anlage mit einer
Leistung von ≥ 47 kWp errichtet werden.
Die Anlage soll als Überschusseinspeisung mit vorrangigem Eigenverbrauch
betrieben werden.
Der Auftragnehmer soll eine voll funktionsfähige, allen gesetzlichen Anforderungen
entsprechende PV-Anlage errichten, an das Stromnetz anschließen und in Betrieb nehmen.
Auf der nördlichen Dachseite der Fahrzeughalle ist bereits eine PV-Anlage mit 23,80 kWp erreichtet.

Leistung:  ≥ 47 kWp
Anschluss:  Überschusseinspeisung, Mittelspannung

Pultdach:  Trapetzblech
Dachneigung:  ca. 6°
OK Traufe:  4,70 m
OK First:  5,50 m
Dachlänge:  40,80 m
Dachbreite:  15,00 m
Zugänglichkeit:  über Gerüst (im Leistungsumfang des AN),
Gebäudeabmessungen siehe auch Zeichnung Anlage 1 - PV-Anlage Fahrzeughalle Bauhof -

Ausrichtung PV-Anlage:  Ost-West
Neigungswinkel:  6° ±1°
Art der Unterkonstruktion: auf Satteldach, Unterkonstruktion muss geeignet
  sein für Trapetzblecheindeckung
Aufstellung Wechselrichter: In der Fahrzeughalle
Aufstellort Netzanschluss: Verteilung in der Fahrzeughalle
Netzbetreiber:  EVI Energieversorgung Hildesheim

Weitere Vertragshinweise und Bemerkungen:

Der Auftrag umfasst die Errichtung einer voll funktionstüchtige PV-Anlage für Überschusseinspeisung
und den Anschluss an das öffentliche Stromnetz.

Der Wechselrichter speist über die Elektro-Unterverteilung (63A-Abgang) der Fahrzeughalle in das
TN-S Netz des Bauhofs ein.

Wechselrichter, Verteilungs- und Regelungsschränke, Stringboxen und Generatoranschlusskästen sind
jeweils auf einer Montageplatte, zum Wandanbau auf eine Trapetzblechwand bzw. mit Wand-/Stielauslegern
an den T-Trägern, zu montieren.

Auf Grundlage des LVs, der Photovoltaikauslegung, des Lageplans und einer Ortsbegehung hat der AN
innerhalb von drei Wochen nach Auftragseingang seine Werks- bzw. Montageplanung zu erstellen.
Die Werks- bzw. Montageplanung ist dem AG zur Genehmigung vorzulegen.

Zur Einbindung in das vorhandene Monitoring- und Energiemanagementsystem ist für den Wechselrichter zwingend das Fabrikat SMA Solar Technology AG anzubieten.

Wechselrichter und Smart Meter müssen API-fähig sein und über eine
Modbus/TCP-Schnittstelle, eine RS 485-Schnittstelle und einen LAN Anschluss (Ethernet) über
eine RJ45-Buchse verfügen, über die die erfassten Werte an ein übergeordnetes Energie- und
Anlagenmanagement (gehört nicht zum Lieferumfang des AN) übertragen kann.

Anlage, als pdf-Datei:
Anlage 1 - PV-Anlage Fahrzeughalle Bauhof -

## 01 Errichtung PV-Anlage Fahrzeughalle Bauhof

### Titel 01 PV-Generatoranlage

*Hinweis: Vorbemerkung PV-Anlage*
PV-Anlage

Die Anlagen-Gesamtleistung beträgt zwischen ca. 42 kWp und maximal 47,3 kWp, entsprechend der geplanten Dachfläche und den technischen Vorgaben.

Die Befestigung der Solar-Verbindungsleitungen zwischen den Modulen erfolgt mittels UV-beständiger Kabelbinder. Der entsprechende Aufwand ist in die nachfolgenden Positionen zu berücksichtigen.

Der Leitungsquerschnitt der Solarkabel zur Modulverschaltung ist in Abhängigkeit von den Leitungslängen in den jeweiligen Strings entsprechend den zu erwartenden Verlusten zu wählen, mindestens jedoch 4 mm² bzw. 6 mm². Alle weiteren Strings der Anlage sind einheitlich, entsprechend dem String mit dem größten Leitungsquerschnitt zu verschalten.

Die Montage der Module erfolgt mittels montierter Trägerprofile auf dem Trapetzblechdach der Fahrzeughalle. Die PV-Module werden mit geeigneten Modulklemmen auf der Tragekonstruktion befestigt.

Die Aufteilung der Felder ist an den gewählten Modultyp anzupassen. Bei einer Änderung des Modultyps ist die beschriebene Anlagenleistung als Mindestleistung einzuhalten.

Für die Anlage ist nur ein einheitliches Modulfabrikat zugelassen.

Die Fabrikarte sind so zu wählen, dass die Anlage vollumfänglich funktioniert.

**01.1 PV-Modul**
PV-Modul für die Montage auf einem Trapetzdach.
Das Modul ist ausgeführt als Doppelglass.

Technische Daten:

Breite: 1100 mm ±110mm
Höhe: 1700mm ± 200mm
Dicke: 30 mm ± 5mm
Gewicht 20 kg ± 3kg

Nominalleistung-P MAX mindestens 455 Wp
Spannung im MPP-UMPP  40 V ± 5V
Strom im MPP-IMPP  10 A ± 2A
Leerlaufspannung-UOC  50 V ± 5V
Kurzschlussstrom-ISc  mindestens 110 A
Modulwirkungsgrad mindestens 22 %

Der Bieter bietet folgendes Produkt an:

Fabrikat: '.....................................'

Typ: '.....................................'

Das angebotene Produkt muss mit dem angebotenden Wechselrichter, wie auch dem restlichen System, auf das angebotene Produkt mit der entsprechenden Anzahl auszulegen und ein Nachweis zu erbringen.

Inklusive Klein und Montagematerial.

Komplett liefern und betriebsfertig installieren.
Menge: 104,000 St

**01.2 3-phasiger Wechselrichter 50kWp**
3-phasiges Netzeinspeisegerät min. 50kWp, als transformatorloser, dreiphasiger String-Wechselrichter für die Einspeisung von Solarstrom in das Niederspannungsnetz sowie zur Anbindung an Mittelspannungsnetze, mit min. fünf MPP-Trackern.

Hauptmerkmale:
- Leistungsoptimierung bei Verschattung,
- Integrierte Lichtbogenschutzfunktion,
- Werkseitige Ausstattung mit überwachten DC-seitigen
  Überspannungsschutz Typ 1/2
- Netzmanagementfunktion zur Wirk- und
  Blindleistungsregelung am Netzanschlusspunkt,
- Normkonformer Netz- und Anlagenschutz (NA-Schutz) gemäß
  VDE-AR-N-4105,
- Integrierte Datenlogger-Funktion zur zentralen Steuerung vo
  Wechselrichtern, Ladestationen und Energiezählern (System
  Manager),
- Cybersecurity nach EU-RED (EN 18031) und ETSI EN 303
  645, inkl. EU-Datenhosting und automatischen Updates.
Schnittstellen:
- WLAN, Ethernet, (Modbus, Sunspec, Speedwire)
- Monitoring Portal (mit oder ohne zusätzlichen Datenlogger,
  zertifiziert nach ISO/IEC 27001, Server-Standort: EU)
- Webbasierte Benutzeroberfläche.
Technische Daten:
- PV-Anschluss:
  Eingangsspannung: min. 1100 V,
  MPP-Spannungsbereich: 200-1000 V (bei Nennleistung: 500-
  850 V),
  Eingangsstrom / pro MPPT: min. 200A / 40 A,
  Anzahl MPPT: min. 5,
  Anzahl paralleler Strings: je 2,
  Schutzart: min. IP65.
- Netz-Anschluss:
  Bemessungsleistung bei 230 V, 50 Hz: min. 50 kW,
  AC-Nennspannung: 3 / N / PE, 230 / 400 V,
  Netzfrequenz: 50 Hz,
  Leistungsfaktor: 0,8-1 (einstellbar).
- Wirkungsgrad:
  Wirkungsgrad: min. 98%.

Der Bieter bietet folgendes Produkt an:

Fabrikat: SMA Solar Technology AG

Typ: '.....................................'

Inklusive Klein und Montagematerial,
komplett liefern, auf einer Montageplatte, zum Wandanbau auf eine Trapetzblechwand bzw. mit Wand-/Stielauslegern
an den T-Trägern, montieren und betriebsfertig installieren.
Menge: 1,000 St

**01.3 Generatoranschlusskasten, Feuerwehrabschaltung, DC-Überspannungsschutz**
Generatoranschlusskasten für Photovoltaikanwendungen inkl. Feuerwehrabschaltung und Überlastschutz Strings,

Technische Daten:

Automatisch EIN- und AUS-schaltender Feuerwehrschalter zur Anbindung an 4 MPP-Tracker im Wechselrichter
Geeignet für die Fernausschaltung der DC-Seite durch die Feuerwehr gemäß VDE-AR-E2100-712,
max. Stringspannung Uoc: 1100V, Überspannungsschutz T2.

MPP1:
2 Eingänge, Anschluss über MC4-Evo 2 Steckverbinder, kompatibel mit Kabeltyp TÜV 2 Pfg1169/08.07 / EN 50618:2063
1 Ausgang, Anschluss über MC4-Evo 2 Steckverbinder, kompatibel mit Kabeltyp TÜV 2 Pfg1169/08.07 / EN 50618:2063

MPP2:
identisch wie MPP1

MPP3:
identisch wie MPP1

MPP4:
identisch wie MPP1

Mit DC-Feuerwehrschalter:
Abschalten durch Unterspannungsauslösung.
Automatisches wieder verbinden, nachdem die Ansteuerspannung (230 VAC) wieder anliegt.
Mit Signalkontakt.

Anschluss der Ansteuerung des Feuerwehrschalters 230 VAC über Kabelverschraubungen (8-12mmØ) max. Leiterquerschnitt: 1.5mm².
Anschluss des Signalkontaktes 24 VDC über Kabelverschraubungen (8-12mmØ) max. Leiterquerschnitt: 1.5mm².
Schutzart: IP65.
Alles eingebaut in ein glasfaserverstärktes Kunststoffgehäuse.

Zulassung gemäß Niederspannungs-Schaltgerätekombinationen IEC 61439-1:2011 und EN 61439-2:2011

Das angebotene Produkt muss mit dem restlichen System in der entsprechenden Anzahl ausgelegt sein und ein Nachweis zu erbringen.

Inklusive Verdrahtungs-, Klein- und Befestigungsmaterial,
komplett liefern, auf einer Montageplatte, zum Wandanbau auf eine Trapetzblechwand bzw. mit Wand-/Stielauslegern
an den T-Trägern, montieren und betriebsfertig installieren.
Menge: 1,000 St

**01.4 Feuerwehrschalter**
Feuerwehrschalter zum sicheren trennen der PV-Anlage,
Schalten des Generatoranschlusskastens.
Technische Daten:
- Breite:  100mm ±20mm,
- Schutzart: min. IP54,
- Anzahl der Hilfskontakte als Wechsler: min. 1,
- Anschlussart Hauptstromkreis: Kabelklemme,
- Ausführung des Betätigungselements: Knebel,
- Ausführung als Wartungs-/ Reparaturschalter,
- Geeignet für Bodenbefestigung,
- Gerätebauart,Komplettgerät im Gehäuse,
- Bemessungsbetriebsspannung: min. 690V.

Inklusive Verdrahtungs-, Klein- und Befestigungsmaterial,
komplett liefern, auf einer Montageplatte, zum Wandanbau auf eine Trapetzblechwand bzw. mit Wand-/Stielauslegern
an den T-Trägern, montieren und betriebsfertig installieren.
Menge: 1,000 St

**01.5 Netz- und Anlagenschutz**
Netz- und Anlagenschutz im Wandgehäuse als Freischaltstelle nach VDE-AR-N 4105 für Photovoltaikanlagen.
Bemessungsstrom des Leistungsschalters 100 A, ICu: 50 kA (415V), LS/I-Auslöser Einstellbereich: 60-80 A ±10A,
Bemessungsleistung: 40-60 kVA ±5kVA,
Ausführung in Baugruppen zur individuellen Anordnung vor Ort, einfache Kombination durch Stecksystem,
Netzform: 3-polig für TN-S, TN-C, TN-C-S - Netze,
Klemmen: min. 2x35mm²,
Schutzart min. IP54, Schutzklasse II,
Bemessungsspannung min. 400V AC.

Inklusive Verdrahtungs-, Klein- und Befestigungsmaterial,
komplett liefern, auf einer Montageplatte, zum Wandanbau auf eine Trapetzblechwand bzw. mit Wand-/Stielauslegern
an den T-Trägern, montieren und betriebsfertig installieren.
Menge: 1,000 St

**01.6 Tragsystem für PV-Module mit Ost- und West-Ausrichtung, 6° Neigung**
*** Pauschalposition
Tragsystem/Unterkonstruktion für PV-Module auf Trapezblechdach mit Ost-und West-Ausrichtung und 6° Neigung zur Dachneigung. Montagesystem passend für das in der Anlagen- und Baubeschreibung beschriebene Trapezblechdach und die angebotenen Module. Gesamtgewicht Module und Tragsystem max. 25 kg/m² geeignet für Trapezblechdächer mit Abdichtung.
Geprüfte und zugelassene Systemlösung aus dauerhaft
korrosionsbeständigen Materialien wie Aluprofilen und
Verbindungsmittel aus Edelstahl, mit bauaufsichtlicher
Zulassung oder vergleichbarer Nachweis.
Untereinander verbundene Modulreihen zur Reduzierung
der notwendigen Ballastierung, Modulfeldgröße muss so
gewählt werden, dass keine Schäden durch thermische
Verformungen oder andere Lasten an der Dachhaut
entstehen.
Breite Schienen oder Einzelfüße zur Verminderung der
Dachbelastung /Flächenpressung partielle Flächenpressung
max. 100 kPa.
Ausreichender Abstand der durchlaufenden Alukonstruktion von der Dachabdichtung an allen Stellen von min. 20mm.
Ausreichender Abstand der Module an Traufe und First
der Aufständerung für optimale Belüftung und für Zugänglichkeit für Wartung und Reinigung. Kabelhalterung für Anschlusskabel zwischen den Modulen und Modulreihen.
Zulassung bis Windlastzone 3 mit geringen Auflasten,
getestet für Schneelastzone 3.
Kompletter Statischer Nachweis aller Komponenten des
Tragesystems und der Module für die konkrete
Aufstellsituation, Typenprüfung etc. für Gewicht und
Windlasten etc..
Die Bereitstellung aller für die Errichtung notwendigen
Werkzeuge, Hebezeuge, Kranstellung, etc. für die Montage
ist einzukalkulieren.
Alle notwendigen Sicherungsmaßnahmen für die Arbeiten
auf dem Dach und für die Zugänglichkeit sind einzukalkulieren.

Inklusive Klein und Montagematerial.
Komplett liefern und betriebsfertig installieren.
Menge: 1,000 psch

**01.7 Monitoring- und Controlgerät**
Monitoring- und Controlgerät zur Überwachung, Steuerung und netzkonformen Leistungsregelung am Netzanschlusspunkt;
einbau in vorhandene/bauseitige Verteilung.
Hauptmerkmale:
- Systemschnittstelle für Energieversorger, Direktvermarkter,
  Servicetechniker und Anlagenbetreiber,
- Überwachung, Steuerung sowie die netzkonforme
  Leistungsregelung in dezentralen Solaranlagen,
- Monitoring Portal (Zertifiziert nach ISO/IEC 27001, Server-
  Standort: Deutschland).
- RS485- und Ethernet-Schnittstellen, digitale und analoge Ein-
  und Ausgänge, Temperatureingänge, Erfüllung von
  Netzintegrationsanforderungen und Energiemanagement
  Aufgaben,
- automatischen und intelligenten Anlagenüberwachung /
  Fehlerdiagnose durch Direktverbindung zu einem
  Serviceportal,
Technische Daten:
- Anzahl unterstützter Geräte: min. 50,
- Schutzart: min. IP20
- Spannungsversorgung: min. 2-poliger Anschluss,
- min. 2x RS485: 6-poliger Anschluss,
- Netzwerk (LAN): min. 2x RJ45, switched, 10BaseT/100BaseT,
- min. 10x Digital In, 1x Fast Stop, 5x Multifunktionsrelais
  (MFR),
- min. 4x Analog In (0 mA bis 20 mA), 4 x Analog Out (0 mA bis
  20 mA),
- min. 2x Temperatur (PT100), 1 x Reset Taster,
Spannungsversorgung:
- Eingangsspannung: min. 10 - 30 V DC,
- Leistungsaufnahme: max. 10 W,
einschl. Hutschienennetzteil, I/O Systeme.

Der Bieter bietet folgendes Produkt an:

Fabrikat: SMA Solar Technology AG

Typ: '.....................................'

Inklusive Verdrahtungs-, Klein- und Befestigungsmaterial,
komplett liefern und in vorhandene/bauseitige Verteilung
montieren und betriebsfertig installieren.
Menge: 1,000 St

**01.8 Solarkabel**
Solarkabel/Photovoltaik Kabel für Solaranlagen

Technische Daten:
Farbe  schwarz
Querschnitt: min. 6 qmm
Leiterwerkstoff Kupfer
Kabeltyp: H1Z2Z2-K,
einschl. Stecker und Kupplungen,
komplett liefern, in Teillängen verlegen und beidseitig anschließen.
Menge: 260,000 m

### Titel 02 Niederspannungsinstallationen

*Hinweis: Kabel, Leitungen und Verlegesysteme*

**02.1 flexibles Wellrohr als Leerrohr, M25, leicht, auf Dach oder Wand**
Elektroinstallationsrohr auf Rolle, nicht flammenausbreitend, aus Polyolefin, mit hochgleitfähiger Innenschicht, schwarz, einwandig, gewellt, biegsam zur Verlegung auf Dach oder Wand,
Innendurchmesser: ca. 18,5 mm
Außendurchmesser: c. 25 mm
Druckfestigkeit: leicht
Schlagfestigkeit: leicht
liefern und in Teillängen montieren einschl.
Befestigungsmaterial.
Menge: 120,000 m

**02.2 flexibles Wellrohr als Leerrohr, M32, leicht, auf Dach oder Wand**
Elektroinstallationsrohr auf Rolle, nicht flammenausbreitend, aus Polyolefin, mit hochgleitfähiger Innenschicht, schwarz, einwandig, gewellt, biegsam zur Verlegung auf Dach oder Wand,
Außendurchmesser: ca. 32 mm
Druckfestigkeit: leicht
Schlagfestigkeit: leicht
liefern und in Teillängen montieren
einschl. Befestigungsmaterial.
Menge: 80,000 m

**02.3 Gitterrinne C-förmig**
Gitterrinne C-förmig für hohe mechan. Beanspruchung, inklusive
erforderlichen Verbinder, Klein und Befestigungsmaterial.
Technische Daten:
Höhe: 60mm ±5mm
Breite: 120mm ±10mm
Tragfähigkeit: min. 350 N/m bei Stützabstand 1,5m
Materialstärke: 4,50mm ±1mm
Korrosionsschutz: bandverzinkt, nach DIN EN 10346

Komplett liefern und montieren.
Menge: 60,000 m

**02.4 Leitungsführungskanal 40 x 60 mm, stahlblech verzinkt**
Elektro-Installationskanal-System
LF als Leitungsführungskanal, bestehend aus Unterteil, anstellbaren Kabelhalteklammern und Oberteil. Richtungsänderungen von 90 Grad sind mit Haubenformstücken auszuführen, offene Kanalenden sind mit aufsteckbaren Endplatten zu verschliessen.
Werkstoff: stahlblech verzinkt
Kanalhöhe: ca. 40 mm
Kanalbreite: ca. 60 mm
Kanalverbindung: Vormontierte Kupplungen
liefern, ausmessen, zuschneiden und in Teillängen montieren,
einschl. aller Klein- und Befestigungsmaterialien.
Menge: 20,000 m

**02.5 FM-Installationskabel J-Y(St)Y 4x2x0,8mm a.P.**
FM-Installationskabel, DIN VDE 0815, J-Y(St)Y, 4x2x0,8mm,
in Teillängen verlegen mit Schellen verlegen,
komplett liefern, verlegen und beidseitig anschließen.
Menge: 40,000 m

**02.6 RJ45-Patchkabel Cat.6A, 5,0m grau**
Vorkonfektioniertes RJ45-Patchkabel Cat.6A, für Anwendungen
der Klasse EA,
Länge: 5,0m ±1m
Farbe: grau
Belegung: 1:1
Mischpreis für alle Verlegearten, z.B. in offener Kabelbahn,
in Leerrohr, liefern und verlegen,
einschl. aller Klein- und Befestigungsmaterialien.
Menge: 2,000 St

**02.7 RJ45-Patchkabel Cat.6A, 10,0m grau**
Vorkonfektioniertes RJ45-Patchkabel Cat.6A, für Anwendungen
der Klasse EA,
Länge: 10,0m ±1m
Farbe: grau
Belegung: 1:1
Mischpreis für alle Verlegearten, z.B. in offener Kabelbahn,
in Leerrohr, liefern und verlegen,
einschl. aller Klein- und Befestigungsmaterialien.
Menge: 2,000 St

**02.8 NYM- J 5 x 25mm²**
PVC-Mantelleitung, DIN VDE 0250-204, in Teillängen verlegen und mit Schellen verlegen, als:
NYM-J 5 x 25mm² Cu 1200,
komplett liefern, verlegen und beidseitig anschließen.
Menge: 20,000 m

**02.9 Anschluss NYM- J 5 x 25mm²**
*** Pauschalposition
Anschluss/Aufgegen eines beigestellten Kabels NYM-J 5 x 25 mm² an das Sicherungsgehäuse mit 3 St. Sicherungslastschaltern,
einschl. allem Klein- und Befestigungsmaterial.
Menge: 1,000 psch

**02.10 Durchbohrung, in massive Wand, ca. Ø 40mm, bis 25cm Wandstärke**
Durchbohrung, in massive Wand, min. Ø 40mm, bis 25cm Wandstärke, herstellen eines gebäudeschonenden Wand-Durchbruchs in Gitterziegel, Porenbeton, Leichtbeton, Beton oder Trapetzblech mit Dämmung (Sandwichplatte).
Menge: 4,000 St

**02.11 Brandschott / Kabelschott in Durchbrüche bis H/B/T 15x20x30cm**
Brandschott / Kabelschott in Durchbrüche bis
H/B/T±5cm 15x20x30cm, rauchdicht ausgeführtes
Brandschott mit intumeszierender Brandschutzmasse
in Wand und Decke, in jeweils eigenen Durchbrüchen.
Für eine 90 minütige Beständigkeit im Sinne "F90".
max. Ringspalt 15 mm zwischen Bauteillaibung und Kabeln
vollständiges Verschließen des Ringspaltes mit Masse
fachgerechter Einbau und Verwendung gemäß Prüfbericht Materialprüfungsamt, Produktbeschreibung und MLAR.
Menge: 4,000 St

*Hinweis: Blitzschutz und Potentialausgleich*

**02.12 Fangspitze**
Blitzschutz-Fangspitze auf 65cm Fangleitung Rundleiter
Alu Ø 8 mm, einschließlich Anschlussklemme an vorh.
Fangleitung Rundleiter Alu Ø 8 mm.
Menge: 9,000 St

**02.13 Rundleiter, Ø 8 mm, Aluminiuml**
Rundleiter - auf dem Trapetzblechdach verlegt,
entspricht den Anforderungen nach DIN VDE 0185-305-3,
Tabelle 6 und 7,
Werkstoff: Aluminium
Nenngröße Ø 8 mm
Normalring: 75
Querschnitt: 50 mm²,
einschl. aller Klein- und Befestigungsmaterialien.
Menge: 30,000 m

**02.14 Schnellverbinder, 8-10mm, Aluminium**
Schnellverbinder für T-, Kreuz- und Parallel-Verbindungen,
Montage mittels einer Schraube M10 x 30 aus rostfreiem
Edelstahl, entspricht den Anforderungen nach DIN VDE 0185-305-3,
Passung: Rd 8-10 mm
Werkstoff: Aluminium Alu
Gewicht: 6,6 kg ±0,5kg/100 St.
einschl. aller Klein- und Befestigungsmaterialien.
Menge: 9,000 St

**02.15 Kunststoffmantelleitung NYM-J 1x16 mm²**
Kunststoffmantelleitung NYM-J 1x16 mm², in Teillängen verlegen, Mischpreis für alle Verlegearten, z.B. in offene Kabelbahn, in offene Leitungsführungskanäle, in Leerrohr,
einschl. aller Klein- und Befestigungsmaterialien verlegen und beidseitig anschließen.
Menge: 45,000 m

### Titel 03 Gerüst / Absturzsicherung

**03.1 Gerüststellung**
*** Pauschalposition
Gerüststellung während der Ausführungszeit.
Für die Installationen auf dem Dach und in der Fahrzeughalle
ist eine Gerüststellung erforderlich. Das Fassadengerüst ist auf einer Fassadenseite der Lagerhalle zu stellen und dient als Aufgang zum Dach und der Montage in der Halle.
Gerüststellung einschl. Auf- und Abbauleistungen sowie
Umsetzarbeiten. Gebäudeabmessungen siehe
Anlage 1 - PV-Anlage Fahrzeughalle Bauhof -
Menge: 1,000 psch

**03.2 Absturzsicherung**
*** Pauschalposition
Absturzsicherung/Klemmgerüst.
Für die Dauer der Arbeiten und für den gesamten
Arbeitsbereich ist eine entsprechende Absturzsicherung nach
DGUV und ArbSchG vorzusehen.

Absturzsicherung/Klemmgerüst gemäß GUV und ArbSchG während der Ausführungszeit.
Für die Installationen auf dem Dach eine Absturzsicherung/Klemmgerüst erforderlich. Das Klemmgrüst ist auf zwei Fassadenseiten der Lagerhalle zu stellen, Gerüststellung einschl. Auf- und Abbauleistungen. Gebäudeabmessungen siehe
Anlage 1 - PV-Anlage Fahrzeughalle Bauhof -
Menge: 1,000 psch

### Titel 04 Dienstleistungen

**04.1 Antragstellung der PV-Anlage an den Netzversorger**
*** Pauschalposition
Beantragung und Abstimmung der Anschaltung der PV-Anlage beim örtlichen Netzbetreiber EVI-Hildesheim unter berücksichtigung der geltenden TAB. Inbetriebnahme Anschluss und Inbetriebnahme der kompletten Anlage in Abstimmung mit dem Netzbetreiber. Funktionsprüfung der inbetriebgenommen Anlage.
Komplett liefern und durchführen.
Menge: 1,000 psch

**04.2 Grundparametrierung, Einrichtung und Einweisung**
*** Pauschalposition
Inbetriebnahme der errichteten Anlage und Durchführung
aller erforderlichen Messungen.
Beschriftungen in und an allen Geräten.
Zur Inbetriebnahme alle zugehörigen Messungen.
Protokollierung der Messungen und Aushändigen der
Protokolle.
Dokumentation / Revisionsunterlagen der errichteten
Anlage bebildert und gezeichnet, ggf. der zum Auftrag
erhaltenen Unterlagen angepasst.
Aushändigen von technischen Unterlagen und Beschreibungen der verbauten Komponenten.
Einschließlich Einholen der notwendigen Genehmigungen
Konfiguration und Parametrierung aller gelieferten
Schutz-, Steuer- und Regelungskomponenten.
Einweisung des Betriebspersonals und Erstellung eines
Statusberichtes.
Inbetriebnahme und Parametrierung der PV-Anlage einschl. Systemperipherie der Gerätegrundfunktion.
Menge: 1,000 psch

### Titel 05 KG 444 Stundenlohnarbeiten

*Hinweis: Stundenlohnarbeiten für unvorhergesehenen Bedarf*
Stundenlohnarbeiten für unvorhergesehenen Bedarf
Kleineren Umfanges.
Mit der Ausführung der im Leistungsverzeichnis
vorgegebenen Stundenlohnarbeiten ist erst nach Aufforderung des Auftraggebers (AG) zu beginnen.
Der Umfang der im Einzelfall zu erbringenden Leistungen
wird bei der Anordung durch den AG festgelegt.
Die Stundenlohnzettel sind arbeitstäglich mit den
Angaben gemäß § 15 Nr. 3 VOB/B und Nr. 18 EVM (B) ZVB/E
einzureichen. (Zusätzliche Vertragsbedingungen / ZVB,
siehe Anlage).
Der Verrechnungssatz für die jeweilige Arbeitskraft
umfaßt sämtliche Aufwendungen, inbesondere den
tatsächlichen Lohn einschl. vermögenswirksamer
Leistungen mit den Zuschlägen für Gemeinkosten
(Sozialkassenbeiträge und dgl.) sowie Lohn- bzw.
Gehaltsnebenkosten.
Die angegebenen Verrechnungssätze gelten unabhängig von
der Anzahl der abzurechnenden Stunden.
Zuschläge für evtl. im Ausnahmefall notwendige
Überstunden, Nacht-, Sonntags- und Feiertagsarbeiten
werden ggf. gesondert auf Nachweis vergütet.
Sie müssen in jedem Fall schriftlich angeordnet sein.
Vergütet werden die auf der Baustelle geleisteten Stunden.
Werden überqualifizierte Arbeitsnehmer mit den Arbeiten
betraut, wird die Arbeit nur entsprechend der
eigentlich erforderlichen Fachkunde vergütet.

**05.1 Servicetechniker-Arbeitsstunde**
Servicetechniker-Arbeitsstunde,
sonst wie vor
Menge: 10,000 St

**05.2 Fachmonteur-Arbeitsstunde**
Fachmonteur-Arbeitsstunde,
sonst wie vor
Menge: 10,000 St

**05.3 Helfer-Arbeitsstunde**
Helfer-Arbeitsstunde,
sonst wie vor
Menge: 10,000 St
